# Solera ventilada de formigó, sistema "3P PLAST"

- Propietat de l'arxiu: CYPE Ingenieros S.A.
- Format: FIEBDC-3/2016
- Programa: Generador de preus de la construcció. CYPE Ingenieros, S.A.
- Data: 04/07/2024
- Divisa: EUR
- Costos indirectes: 3 %
- IVA: 21 %

## A Condicionament del terreny

### AN Anivellament

#### ANV Soleres ventilades

**ANV040** m² Solera ventilada de formigó, sistema "3P PLAST".
Solera ventilada de formigó armat de 20+4 cm de cantell, sobre encofrat perdut de peces de polipropilè i polietilè reciclats, Kappax H20 "3P PLAST", de 50x50x20 cm, color negre, realitzada amb formigó HA-25/B/12/XC2 fabricat en central, i malla electrosoldada ME 10x10 Ø 5-5 B 500 T 6x2,20 UNE-EN 10080 com a armadura de repartiment, col·locada sobre separadors homologats en capa de compressió de 4 cm d'espessor; amb junts de retracció de 5 mm d'espessor, mitjançant tall amb disc de diamant; recolzat tot això sobre base de formigó de neteja. Inclús panell de poliestirè expandit de 30 mm d'espessor, per a l'execució de juntes de retracció.
Criteri de valoració econòmica: El preu no inclou la capa de formigó de neteja ni les peces especials.
Inclou: Replanteig de les peces. Tall de les peces. Col·locació i muntatge de les peces. Resolució de trobades. Realització dels orificis de pas d'instal·lacions. Col·locació dels elements per a pas d'instal·lacions. Col·locació de la malla electrosoldada. Abocat, estesa i vibrat del formigó. Reglejat i anivellació de la capa de compressió. Curat del formigó. Replanteig dels junts de retracció. Cort del formigó. Neteja final dels junts de retracció.
Criteri d'amidament de projecte: Superfície mesurada segons documentació gràfica de Projecte.
Criteri de mesura d'obra: Es mesurarà la superfície realment executada segons especificacions de Projecte, sense deduir la superfície ocupada pels pilars situats dintre del seu perímetre.

| Codi | Ut | Descripció | Rendiment | Preu | Import |
|---|---|---|---|---|---|
| mt07kap010ee | m² | Encofrat perdut de peces de polipropilè i polietilè reciclats, Kappax H20 "3P PLAST", de 50x50x20 cm, color negre, per a soleres ventilades. (material) | 1.05 | 7.99 | 8.390 |
| mt08var050 | kg | Filferro galvanitzat per a lligar, de 1,30 mm de diàmetre. (material) | 0.005 | 1.5 | 0.008 |
| mt07ame010a | m² | Malla electrosoldada ME 10x10 Ø 5-5 B 500 T 6x2,20 UNE-EN 10080. (material) | 1.1 | 5.04 | 5.544 |
| mt10haf010ctmm | m³ | Formigó HA-25/B/12/XC2, fabricat en central. (material) | 0.078 | 90.2 | 7.036 |
| mt07aco020m | U | Separador homologat per malla electrosoldada. (material) | 1 | 0.09 | 0.090 |
| mt16pea020c | m² | Panell rígid de poliestirè expandit, segons UNE-EN 13163, mecanitzat lateral recte, de 30 mm d'espessor, resistència tèrmica 0,8 m²K/W, conductivitat tèrmica 0,036 W/(mK), per junta de dilatació. (material) | 0.053 | 2.01 | 0.107 |
| mq06vib020 | h | Regla vibrant de 3 m. (maquinària) | 0.095 | 5.23 | 0.497 |
| mq06cor020 | h | Equip per a tall de juntes en soleres de formigó. (maquinària) | 0.087 | 10.64 | 0.926 |
| mo044 | h | Oficial 1ª encofrador. (mà d'obra) | 0.016 | 28.39 | 0.454 |
| mo091 | h | Ajudant encofrador. (mà d'obra) | 0.016 | 25.25 | 0.404 |
| mo043 | h | Oficial 1ª ferrallista. (mà d'obra) | 0.033 | 28.39 | 0.937 |
| mo090 | h | Ajudant ferrallista. (mà d'obra) | 0.033 | 25.25 | 0.833 |
| mo045 | h | Oficial 1ª estructurista, en treballs de posada en obra del formigó. (mà d'obra) | 0.022 | 28.39 | 0.625 |
| mo092 | h | Ajudant estructurista, en treballs de posada en obra del formigó. (mà d'obra) | 0.1 | 25.25 | 2.525 |
| mo112 | h | Peó especialitzat construcció. (mà d'obra) | 0.142 | 24.59 | 3.492 |
| % | % | Costos directes complementaris | 2 % | 31.868 | 0.637 |
|  |  | Costos directes |  |  | 32.505 |

Residus:
- col·locació: mt08var050 Filferro galvanitzat per a lligar, de 1,30 mm de diàmetre; factor de residu 0.0038
- col·locació: mt07ame010a Malla electrosoldada ME 10x10 Ø 5-5 B 500 T 6x2,20 UNE-EN 10080; factor de residu 0.0159276
- col·locació: mt10haf010ctmm Formigó HA-25/B/12/XC2, fabricat en central; factor de residu 0.00131463
- col·locació: mt16pea020c; factor de residu 0.048
- demolició: ruo170101 Formigó (formigons, morters i prefabricats). (component de residu); rendiment 0.075 kg; Codi LER 17 01 01; Massa de l'element 1 kg; Volum 0.000667 m3

## Recursos

**mt07kap010ee** m² Encofrat perdut de peces de polipropilè i polietilè reciclats
Dades tècniques: Cost energètic 494.073 MJ; Emissió de CO2 16.724 kg
Residus:
- embalatge: re170203 Plàstic. (component de residu); rendiment 0.02 kg; Codi LER 17 02 03; Massa de l'element 1 kg; Volum 0.001667 m3

**mt08var050** kg Filferro galvanitzat per a lligar, de 1,30 mm de diàmetre
Dades tècniques: Cost energètic 25.100 MJ; Emissió de CO2 2.560 kg; Codi LER 17 04 05; Massa de l'element 1 kg; Volum 0.000476 m3

**mt07ame010a** m² Malla electrosoldada ME 10x10 Ø 5-5 B 500 T 6x2,20 UNE-EN 10080
Dades tècniques: Cost energètic 22.412 MJ; Emissió de CO2 1.163 kg; Codi LER 17 04 05; Massa de l'element 2.28 kg; Volum 0.001086 m3

**mt10haf010ctmm** m³ Formigó HA-25/B/12/XC2, fabricat en central
Dades tècniques: Cost energètic 1840.000 MJ; Emissió de CO2 230.000 kg; Codi LER 17 01 01; Massa de l'element 2300 kg; Volum 1.533333 m3

**mt07aco020m** U Separador homologat per malla electrosoldada
Dades tècniques: Cost energètic 1.105 MJ; Emissió de CO2 0.114 kg
Residus:
- embalatge: re150101 Envasos de paper i cartró. (component de residu); rendiment 0.072 kg; Codi LER 15 01 01; Massa de l'element 1 kg; Volum 0.001333 m3

**mt16pea020c** m² Panell rígid de poliestirè expandit
Dades tècniques: Cost energètic 85.089 MJ; Emissió de CO2 2.941 kg; Codi LER 17 06 04; Massa de l'element 0.9 kg; Volum 0.0015 m3
Residus:
- embalatge: re170203 Plàstic; rendiment 0.024 kg
